# A 19 Baugrunduntersuchungen UF bei Lenz+UF bei Drewitz
Angebotsaufforderung (GAEB 90, DA83)
Vergabenummer: NOO-2026-0...
DV-Nummer: 2026-372
Eröffnung: 02.07.26 10:00
Ende der Zuschlagsfrist: 30.07.26
Währung: EUR
Auftraggeber: Bundesrepublik Deutschland vertreten durch

## A19_Baugrunduntersuchung UF bei Lenz + U
Datum: 08.05.26

### Abschnitt 01 UF Lenz 2540:507

#### Titel 01.00 Baustelleneinrichtung

**01.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.00.0002 Baustelle räumen Dies. LV-Abschn.**
StL-Nr. 21910111202
Baustelle von allen Geräten, Anlagen, Einrichtungen und
dgl. räumen. Benutzte Flächen und Wege entsprechend dem
ursprünglichen Zustand herrichten. Soweit nicht für
bestimmte Leistungen für das Räumen der Baustelle gesonderte Positionen im Leistungsverzeichnis enthalten
sind, gilt die Pauschale
für alle Leistungen dieses Abschnittes des Leistungsverzeichnisses.
Menge: 1,000 Psch
Zuordnung: 101

**01.00.0003 Bohranzeige anfertigen**
Bohranzeige beim geologischen Landesamt
Mecklenburg-Vorpommern. Die Anzeige hat mindestens 2
Wochen vor Baubeginn zu erfolgen.
Menge: 1,000 Psch

**01.00.0004 Einholen von Leitungsauskünften**
Einholen von Leitungsauskünften bei den zuständigen
Versorgern, inkl. möglicher Einweisungen durch
zuständige Versorger.
Menge: 1,000 Psch

#### Titel 01.01 Verkehrssicherung

**01.01.0001 Verkehrssich. läng. Dauer aufbauen Arbeitsstelle Anordnung Unt. AG*Geb.ü.100b.200Eu.**
StL-Nr. 22110510519990104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'CI/5. '
Vorhandene Verkehrsschilder 'ausser Kraft setzen wird
nicht gesondert vergütet. '
Länge des Arbeitsbereiches '100 Meter. '
Verkehrsrechtliche Anordnung nach Unterlagen des AG
einholen und zugehörige Unterlagen erstellen. Erforderliche Ortsbesichtigungen zur Erstellung der Planunterlagen für die verkehrsrechtliche Anordnung durchführen.
Anfallende Gebühren für verkehrsrechtliche Anordnung
über 100,00 Euro bis 200,00 Euro.
Menge: 1,000 Psch
Zuordnung: 105

**01.01.0002 Verkehrssicherung umbauen**
StL-Nr. 221105115000000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Menge: 1,000 Psch
Zuordnung: 105

**01.01.0003 Verkehrssich. läng. Dauer vorhalten**
StL-Nr. 22110511090
Verkehrssicherung längerer Dauer vorhalten, warten, instand setzen und betreiben. Vorübergehende Verkehrssicherungsmaßnahmen durchführen. Die Kontrolle der Verkehrssicherung wird gesondert vergütet.
Verkehrssicherung der OZ '01.02.0001. '
Menge: 4,000 d
Zuordnung: 105

**01.01.0004 Verkehrssich. läng. Dauer abbauen**
StL-Nr. 2211051209900
Verkehrssicherung an Arbeitsstellen längerer Dauer abbauen. Vorübergehende Verkehrssicherungsmaßnahmen
durchführen. Vorübergehende Markierung entfernen,
transportable Lichtsignalanlage, bauliches Leitelement,
mobile Stauwarnanlage, LED-Anzeigetafel und transportable Schutzeinrichtung abbauen werden gesondert
vergütet.
Nach RSA, Regelplan 'CI/5. '
Vorhandene Verkehrsschilder 'wieder in Kraft setzen
wird nicht gesondert vergütet. '
Menge: 1,000 Psch
Zuordnung: 105

**01.01.0005 Transp. LSA f. Engst. aufb. u. abb. LSA Typ B*Verbind. Wahl AN Entf.ü.150bis200m*Versorg. Wahl AN VTU erstellen**
StL-Nr. 221105505114101
Transportable Lichtsignalanlage (LSA) für Engstelle
einschließlich Energieversorgung aufbauen, in Betrieb
nehmen und abbauen. Vorhalten, Kontrolle, Wartung, In-
standsetzung und Betreiben werden gesondert vergütet.
Vorübergehende Verkehrssicherungsmaßnahmen durchführen.
70 v. H. des Preises werden nach betriebsfertigem Aufbau, der Rest nach Abbau vergütet.
LSA Typ B, Festzeitsteuerung.
Verbindung nach Wahl des AN.
Entfernung der Signalgeberstandorte über 150,00 m bis
200,00 m.
Energieversorgung nach Wahl des AN.
Verkehrstechnische Unterlage bestehend aus Signallageplan, Berechnungen, Zwischenzeitenmatrix, Signalzeitenplan erstellen.
Menge: 1,000 St
Zuordnung: 105

**01.01.0006 Transport. Lichtsignalanlage vorh. wie Vorposition**
StL-Nr. 22110551501
Transportable Lichtsignalanlage (LSA) vorhalten, warten, instand setzen und betreiben. Vorübergehende Verkehrssicherungsmaßnahmen durchführen. Die Kontrolle
wird gesondert vergütet.
Transportable LSA wie in Vorposition beschrieben.
Menge: 4,000 Std
Zuordnung: 105

**01.01.0007 Kontrolle d. Verkehrss. an Arb.st. einmal täglich*schrift.Dokument**
StL-Nr. 22110590511
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 4,000 d
Zuordnung: 105

#### Titel 01.02 Bohrungen

**01.02.0001 Herstellung Arbeitsebene**
Herstellung Arbeitebene.
Herstellung und Rückbau von technisch bedingten,
Arbeitsebenen nach Wahl des AN, für Bohrtechnik und
Drucksondiertechnik.
Bohrsondierungen bzw. Druchsondierungen außerhalb des
Gewölbes in Seitenbereichen.
Oberfläche waagerecht bis 20 v. H. geneigt.
Menge: 4,000 St

**01.02.0002 Geräteeinsatz für Bodenerkundung**
Geräteeinsatz für Bodenerkundung mittels
Bohrsondierung, der Einsatz umfasst das Aufstellen und
Abbauen, das Einrichten und Räumen je Ansatzpunk.t
Menge: 2,000 St

**01.02.0003 Umsetzung der Geräteeinheit**
Umsetzung der Geräteeinheit zum Folgepunkt, Entfernung
bis 100 m.
Menge: 1,000 St

**01.02.0004 Oberflächenbefestigung aufnehmen**
Oberflächenbefestigung aufnehmen und wieder
verschließen (Pflaster, Beton, Asphalt) bis 20 cm
Tiefe.
Fläche über 1,0 bis 2,0 m2.
Menge: 4,000 St

**01.02.0005 Oberflächenbefestigung aufnehmen**
Oberflächenbefestigung aufnehmen und wieder
verschließen (Pflaster, Beton, Asphalt) ab 20 bis 40 cm
Tiefe.
Fläche über 1,0 bis 2,0 m2
Menge: 4,000 St

**01.02.0006 Suchgraben herstellen Tiefe bis 1,25 m*nur Handschacht. Boden einb.u.v.*Abrechnung Abtrag**
StL-Nr. 22410891201100101
Suchgraben nach Unterlagen des AG einschließlich Handschachtung herstellen. Aushub zur Wiederverwendung
seitlich lagern. Beschreibung der Homogenbereiche nach
Unterlagen des AG.
Grabentiefe bis 1,25 m.
Nur Handschachtung.
Seitlich gelagerten Boden einbauen und verdichten.
Abrechnung nach Abtragsprofilen.
Menge: 2,000 m3
Zuordnung: 108

**01.02.0007 Suchgraben herstellen Tiefe >1,25-1,75m*nur Handschacht. Boden einb.u.v.*Abrechnung Abtrag**
StL-Nr. 22410891202100101
Suchgraben nach Unterlagen des AG einschließlich Handschachtung herstellen. Aushub zur Wiederverwendung
seitlich lagern. Beschreibung der Homogenbereiche nach
Unterlagen des AG.
Grabentiefe über 1,25 bis 1,75 m.
Nur Handschachtung.
Seitlich gelagerten Boden einbauen und verdichten.
Abrechnung nach Abtragsprofilen.
Menge: 2,000 m3
Zuordnung: 108

**01.02.0008 Bohrleistung (im Lockergestein)**
Bohrleistung (im Lockergestein) 2 Bohrungen a 15,00 m
bis 20,00 m je Widerlagerseite, als verrohrte
Trockenbohrung, Bohrdurchmesser 219 mm, Bohrbereich von
0.00 bis 10.00 m Tiefe.
Menge: 20,000 m

**01.02.0009 wie zuvor, v. 10,0 b. 20,0 m Tiefe**
wie zuvor, jedoch Bohrbereich von 10,00 m bis 20,00 m
Tiefe.
Menge: 20,000 m

**01.02.0010 wie zuvor, v. 20,0 b. 30,0 m Tiefe**
wie zuvor, jedoch Bohrbereich von 20,00 m bis 30,00 m
Tiefe.
Menge: 1,000 m

**01.02.0011 Probenentnahme**
Probenentnahme - Bohrung ungestörte Bodenproben
(Stutzen)
Entnahme Kategorie A, Güteklasse 1
Menge: 6,000 St

**01.02.0012 Probenentnahme**
Probenentnahme - Bohrung
gestörte Bodenproben in Dosen Entnahme Kategorie B,
Güteklasse 3/4
Menge: 30,000 St

**01.02.0013 Probenentnahme**
Probenentnahme - Bohrung gestörte Bodenproben in Gläser
für die Umweltanalytik Entnahme Kategorie B, Güteklasse
3/4
Menge: 1,000 St

**01.02.0014 Probenentnahme**
Probenentnahme - Bohrung ungestörte Bodenproben (Liner)
(L = 1.00 m, 0 = 100 mm) Entnahme Kategorie A,
Güteklasse 2
Menge: 1,000 St

**01.02.0015 Probenentnahme**
Probenentnahme - Bohrung gestörte Bodenproben in Eimer
5.0 - 10.0 (L = 1.00 m, 0 = 100 mm) Entnahme Kategorie
B, Güteklasse 3/4
Menge: 1,000 St

**01.02.0016 Einlagerung der Bohrkerne**
Einlagerung der Bohrkerne bis zur Freigabe zur
Verkippung durch den AG/BÜ im Kernlager Stralsund.
Menge: 1,000 Mt

**01.02.0017 Probenentn. Bohr. Wasserpr.**
Probenentnahme - Bohrung Wasserprobe entnehmen und
analysieren der Proben auf Betonaggressivität und
Stahlkorrosivität untersuchen.
Menge: 1,000 St

**01.02.0018 Rückverfüllung der Bohrung**
Rückverfüllung der Bohrung mit Filtersand 0.7-1.25 mm.
Filtersand liefern und lagenweise einbauen bei
fachgerechter Verdichtung.
Menge: 30,000 m

**01.02.0019 Rückverfüllung der Bohrung**
Rückverfüllung der Bohrung mit Quellton
Dichtungsgranulat 5-16 mm.
Zur Bohrlochabdichtung.
Menge: 30,000 m

**01.02.0020 Entsorgung von Bohrklein**
Entsorgung von Bohrklein größer Z0 bis Z1.1.
Bohrgut aus Bohrsondierungen.
Entsorgung nach Wahl des AN.
Abgerechnet wird nach Wiegenoten.
Menge: 2,500 t

**01.02.0021 Kolonnenst. Hindernissbeseitigung**
Kolonnenstunde für Bohrmannschaft und Bohrtechnik zur
Beseitigung von unvorhersehbaren Hindernissen in der
Bohrachse, wie z.B. Gerölle, Steine, Altfundamente oder
für Arbeiten, welche in den vorangestellten Positionen
nicht enthalten sind und durch den Auftraggeber oder
der Bauüberwachung angeordnet werden, Durchbohren der
Sohlplatte mittels Felsbohrkrone.
Menge: 4,000 h

**01.02.0022 Kolonnenst. Stillstand**
Kolonnenstunde für Bohrmannschaft und Bohrtechnik für
Wartezei-ten die nicht durch Verschulden des AN
entstanden sind und für Stillstandszeiten,welche durch
Dritte verursacht, bzw. den Auftraggeber oder die
Bauüberwachung angeordnet werden
Menge: 4,000 h

#### Titel 01.03 Drucksondierungen

**01.03.0001 Geräteeinsatz für Bodenerkundung**
Geräteeinsatz für Bodenerkundung mittels
Drucksondierung, der Einsatz umfasst das Einrichten und
Räumen, das Auf- und Abbauen je Drucksondierpunkt.
Menge: 4,000 St

**01.03.0002 Ab- und Aufsatteln d. Drucksond.**
Ab- und Aufsatteln der Drucksondierraupe bei nicht mit
Radtechnik anfahrbaren Drucksondierpunkten.
Menge: 4,000 St

**01.03.0003 Erneutes Ansetzen und Einrichten**
Erneutes Ansetzen und Einrichten zur Messung nach
Abbruch einer Sondierung durch Hindernis in der
Sondierachse. (Die Abrechnung der Son-diermeter bis zur
Abbruchteufe erfolgt über die Meterpositionen).
Menge: 1,000 St

**01.03.0004 Oberflächenbefestigung aufnehmen**
Oberflächenbefestigung aufnehmen und wieder
verschließen (Pflaster, Beton, Asphalt) bis 20 cm.
Fläche über 1,00 bis 2,00 m2.
Menge: 4,000 St

**01.03.0005 Oberflächenbefestigung aufnehmen**
Oberflächenbefestigung aufnehmen und wieder
verschließen (Pflaster, Beton, Asphalt) ab 20 bis 40 cm
Tiefe.
Fläche über 1,0 bis 2,0 m2
Menge: 4,000 St

**01.03.0006 Suchgraben herstellen Tiefe bis 1,25 m*nur Handschacht. Boden einb.u.v.*Abrechnung Abtrag**
StL-Nr. 22410891201100101
Suchgraben nach Unterlagen des AG einschließlich Handschachtung herstellen. Aushub zur Wiederverwendung
seitlich lagern. Beschreibung der Homogenbereiche nach
Unterlagen des AG.
Grabentiefe bis 1,25 m.
Nur Handschachtung.
Seitlich gelagerten Boden einbauen und verdichten.
Abrechnung nach Abtragsprofilen.
Menge: 2,000 m3
Zuordnung: 108

**01.03.0007 Suchgraben herstellen Tiefe >1,25-1,75m*nur Handschacht. Boden einb.u.v.*Abrechnung Abtrag**
StL-Nr. 22410891202100101
Suchgraben nach Unterlagen des AG einschließlich Handschachtung herstellen. Aushub zur Wiederverwendung
seitlich lagern. Beschreibung der Homogenbereiche nach
Unterlagen des AG.
Grabentiefe über 1,25 bis 1,75 m.
Nur Handschachtung.
Seitlich gelagerten Boden einbauen und verdichten.
Abrechnung nach Abtragsprofilen.
Menge: 2,000 m3
Zuordnung: 108

**01.03.0008 Elektr. Spitzendruck- und Reibungm.**
Elektrische Spitzendruck- und Reibungmessungen,
Meßwertauf-nehmer in der Sandenspitze integriert,
Reaktionskraft max. 20 to bzw. 145 kN in
hindernisfreien Böden, analoge und digitale
Regist-rierung der Meßwerte, Ermittlung des
Reibungsverhältnisses, Son-diertiefe bis Auslastung,
jedoch max. bis 15.00 m unter Ansatzpunkt.
Menge: 60,000 m

**01.03.0009 Einbau von Casingrohren**
Einbau von Casingrohren (Stützverrohrung) in
Weichschichten, wie Mudde bzw. Torf, zur Stabilisierung
des DS-Stranges.
Menge: 1,000 m

**01.03.0010 kontinuierliche Porenwasserdruckm.**
kontinuierliche Porenwasserdruckmessung mit der
Drucksonde beim Sondiervorgang.
Menge: 1,000 m

**01.03.0011 Dissipationstest**
Dissipationstest (teufenorientierte
Porenwasserdruckmessung) Aufzeichnen der Meßergebnisse
für den Zeitbereich von 0-20 Minu-ten, Liefern der
Ergebnisse.
Menge: 1,000 St

**01.03.0012 wie vor**
wie vor, jedoch für einen Zeitbereich je weitere 20
Minuten.
Menge: 1,000 St

**01.03.0013 Wartezeiten und Arbeitsunterbr.**
Wartezeiten und Arbeitsunterbrechungen, die nicht auf
dem Verschulden des AN beruhen, Kolonnenstunden für z.
B. Arbeiten, welche auf Anweisung des AG ausgeführt
werden und nicht in den vorgenannten Positionen
enthalten sind.
Menge: 1,000 h

#### Titel 01.04 Sonstiges

**01.04.0001 Verm. d. Punkte in Lage u. Höhe**
Vermessung der Bohrpunkte und Drucksondierungspunkte in
Lage und Höhe (Bezugssystem Lage: GKK, Höhe: DHHN92.
Dokumentation, Erstellung einer Unterlage und
Einarbeitung der Unterlage in den Prüfbericht.)
Menge: 1,000 Psch

**01.04.0003 Erstellung des Prüfberichts**
Erstellung des Prüfberichts im Rahmen von
Baugrunderkundungen für Planungsleistungen Geotechnik;
Textfassung, tabellarische Zusammenstellung der
Prüfergebnisse, Auswertung, Anlage mit
Probenahmeprotokollen,  Prüfzeugnissen,
Fotodokumentation;
Prüfbericht 1-fach, mit Darstellung der
Probenahmestellen in einer Lageskizze, in Papierform
und digital zur Verfügung stellen.
Menge: 1,000 St

### Abschnitt 02 UF Drewitz 2440:502

#### Titel 02.00 Baustelleneinrichtung

**02.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.00.0002 Baustelle räumen Dies. LV-Abschn.**
StL-Nr. 21910111202
Baustelle von allen Geräten, Anlagen, Einrichtungen und
dgl. räumen. Benutzte Flächen und Wege entsprechend dem
ursprünglichen Zustand herrichten. Soweit nicht für
bestimmte Leistungen für das Räumen der Baustelle gesonderte Positionen im Leistungsverzeichnis enthalten
sind, gilt die Pauschale
für alle Leistungen dieses Abschnittes des Leistungsverzeichnisses.
Menge: 1,000 Psch
Zuordnung: 101

**02.00.0003 Bohranzeige anfertigen**
Bohranzeige beim geologischen Landesamt
Mecklenburg-Vorpommern. Die Anzeige hat mindestens 2
Wochen vor Baubeginn zu erfolgen.
Menge: 1,000 Psch

**02.00.0004 Einholen von Leitungsauskünften**
Einholen von Leitungsauskünften bei den zuständigen
Versorgern, inkl. möglicher Einweisungen durch
zuständige Versorger.
Menge: 1,000 Psch

#### Titel 02.01 Verkehrssicherung

*Hinweis*
Sperrung Forstweg. 3,00 Meter verbleibende
Fahrbahnbreite sind zu gewährleisten.

**02.01.0001 Verk.sich. kürzerer Dauer durchf. Verk.konzept AG*stat. Arbeitsst.*über 4 bis 8 Std. bei Tageslicht*Anordnung n. Unt. Geb.ü.100b.200Eu.**
StL-Nr. 22110513502192114
Verkehrssicherung an Arbeitsstellen von kürzerer Dauer
betriebsfertig aufbauen, vorhalten, warten, instand
setzen, betreiben und abbauen. Vorübergehende Verkehrssicherungsmaßnahmen durchführen.
Nach Verkehrskonzept des AG.
Für stationäre Arbeitsstelle.
Länge des Arbeitsbereiches '100 Meter. '
Gesamtdauer der Verkehrsführung über 4 Std. bis 8 Std.
Bei Tageslicht.
Verkehrsrechtliche Anordnung nach Unterlagen des AG
einholen und zugehörige Unterlagen erstellen. Erforderliche Ortsbesichtigungen zur Erstellung der Planunterlagen für die verkehrsrechtliche Anordnung durchführen.
Anfallende Gebühren für verkehrsrechtliche Anordnung
über 100,00 Euro bis 200,00 Euro.
Menge: 4,000 St
Zuordnung: 105

#### Titel 02.02 Bohrungen

**02.02.0001 Herstellung Arbeitsebene**
Herstellung Arbeitebene.
Herstellung und Rückbau von technisch bedingten,
Arbeitsebenen nach Wahl des AN, für Bohrtechnik und
Drucksondiertechnik.
Bohrsondierungen bzw. Druchsondierungen außerhalb des
Gewölbes in Seitenbereichen.
Oberfläche waagerecht bis 20 v. H. geneigt.
Menge: 4,000 St

**02.02.0002 Geräteeinsatz für Bodenerkundung**
Geräteeinsatz für Bodenerkundung mittels
Bohrsondierung, der Einsatz umfasst das Aufstellen und
Abbauen, das Einrichten und Räumen je Ansatzpunk.t
Menge: 2,000 St

**02.02.0003 Umsetzung der Geräteeinheit**
Umsetzung der Geräteeinheit zum Folgepunkt, Entfernung
bis 100 m.
Menge: 1,000 St

**02.02.0004 Oberflächenbefestigung aufnehmen**
Oberflächenbefestigung aufnehmen und wieder
verschließen (Pflaster, Beton, Asphalt) bis 20 cm
Tiefe.
Fläche über 1,0 bis 2,0 m2.
Menge: 4,000 St

**02.02.0005 Oberflächenbefestigung aufnehmen**
Oberflächenbefestigung aufnehmen und wieder
verschließen (Pflaster, Beton, Asphalt) ab 20 bis 40 cm
Tiefe.
Fläche über 1,0 bis 2,0 m2
Menge: 4,000 St

**02.02.0006 Suchgraben herstellen Tiefe bis 1,25 m*nur Handschacht. Boden einb.u.v.*Abrechnung Abtrag**
StL-Nr. 22410891201100101
Suchgraben nach Unterlagen des AG einschließlich Handschachtung herstellen. Aushub zur Wiederverwendung
seitlich lagern. Beschreibung der Homogenbereiche nach
Unterlagen des AG.
Grabentiefe bis 1,25 m.
Nur Handschachtung.
Seitlich gelagerten Boden einbauen und verdichten.
Abrechnung nach Abtragsprofilen.
Menge: 2,000 m3
Zuordnung: 108

**02.02.0007 Suchgraben herstellen Tiefe >1,25-1,75m*nur Handschacht. Boden einb.u.v.*Abrechnung Abtrag**
StL-Nr. 22410891202100101
Suchgraben nach Unterlagen des AG einschließlich Handschachtung herstellen. Aushub zur Wiederverwendung
seitlich lagern. Beschreibung der Homogenbereiche nach
Unterlagen des AG.
Grabentiefe über 1,25 bis 1,75 m.
Nur Handschachtung.
Seitlich gelagerten Boden einbauen und verdichten.
Abrechnung nach Abtragsprofilen.
Menge: 2,000 m3
Zuordnung: 108

**02.02.0008 Bohrleistung (im Lockergestein)**
Bohrleistung (im Lockergestein) 2 Bohrungen a 15,00 m
bis 20,00 m je Widerlagerseite, als verrohrte
Trockenbohrung, Bohrdurchmesser 219 mm, Bohrbereich von
0.00 bis 10.00 m Tiefe.
Menge: 20,000 m

**02.02.0009 wie zuvor, v. 10,0 b. 20,0 m Tiefe**
wie zuvor, jedoch Bohrbereich von 10,00 m bis 20,00 m
Tiefe.
Menge: 20,000 m

**02.02.0010 wie zuvor, v. 20,0 b. 30,0 m Tiefe**
wie zuvor, jedoch Bohrbereich von 20,00 m bis 30,00 m
Tiefe.
Menge: 1,000 m

**02.02.0011 Probenentnahme**
Probenentnahme - Bohrung ungestörte Bodenproben
(Stutzen)
Entnahme Kategorie A, Güteklasse 1
Menge: 6,000 St

**02.02.0012 Probenentnahme**
Probenentnahme - Bohrung
gestörte Bodenproben in Dosen Entnahme Kategorie B,
Güteklasse 3/4
Menge: 30,000 St

**02.02.0013 Probenentnahme**
Probenentnahme - Bohrung gestörte Bodenproben in Gläser
für die Umweltanalytik Entnahme Kategorie B, Güteklasse
3/4
Menge: 1,000 St

**02.02.0014 Probenentnahme**
Probenentnahme - Bohrung ungestörte Bodenproben (Liner)
(L = 1.00 m, 0 = 100 mm) Entnahme Kategorie A,
Güteklasse 2
Menge: 1,000 St

**02.02.0015 Probenentnahme**
Probenentnahme - Bohrung gestörte Bodenproben in Eimer
5.0 - 10.0 (L = 1.00 m, 0 = 100 mm) Entnahme Kategorie
B, Güteklasse 3/4
Menge: 1,000 St

**02.02.0016 Einlagerung der Bohrkerne**
Einlagerung der Bohrkerne bis zur Freigabe zur
Verkippung durch den AG/BÜ im Kernlager Stralsund.
Menge: 1,000 Mt

**02.02.0017 Probenentn. Bohr. Wasserpr.**
Probenentnahme - Bohrung Wasserprobe entnehmen und
analysieren der Proben auf Betonaggressivität und
Stahlkorrosivität untersuchen.
Menge: 1,000 St

**02.02.0018 Rückverfüllung der Bohrung**
Rückverfüllung der Bohrung mit Filtersand 0.7-1.25 mm.
Filtersand liefern und lagenweise einbauen bei
fachgerechter Verdichtung.
Menge: 30,000 m

**02.02.0019 Rückverfüllung der Bohrung**
Rückverfüllung der Bohrung mit Quellton
Dichtungsgranulat 5-16 mm.
Zur Bohrlochabdichtung.
Menge: 30,000 m

**02.02.0020 Entsorgung von Bohrklein**
Entsorgung von Bohrklein größer Z0 bis Z1.1.
Bohrgut aus Bohrsondierungen.
Entsorgung nach Wahl des AN.
Abgerechnet wird nach Wiegenoten.
Menge: 2,500 t

**02.02.0021 Kolonnenst. Hindernissbeseitigung**
Kolonnenstunde für Bohrmannschaft und Bohrtechnik zur
Beseitigung von unvorhersehbaren Hindernissen in der
Bohrachse, wie z.B. Gerölle, Steine, Altfundamente oder
für Arbeiten, welche in den vorangestellten Positionen
nicht enthalten sind und durch den Auftraggeber oder
der Bauüberwachung angeordnet werden, Durchbohren der
Sohlplatte mittels Felsbohrkrone.
Menge: 4,000 h

**02.02.0022 Kolonnenst. Stillstand**
Kolonnenstunde für Bohrmannschaft und Bohrtechnik für
Wartezei-ten die nicht durch Verschulden des AN
entstanden sind und für Stillstandszeiten,welche durch
Dritte verursacht, bzw. den Auftraggeber oder die
Bauüberwachung angeordnet werden
Menge: 4,000 h

#### Titel 02.03 Drucksondierungen

**02.03.0001 Geräteeinsatz für Bodenerkundung**
Geräteeinsatz für Bodenerkundung mittels
Drucksondierung, der Einsatz umfasst das Einrichten und
Räumen, das Auf- und Abbauen je Drucksondierpunkt.
Menge: 4,000 St

**02.03.0002 Ab- und Aufsatteln d. Drucksond.**
Ab- und Aufsatteln der Drucksondierraupe bei nicht mit
Radtechnik anfahrbaren Drucksondierpunkten.
Menge: 4,000 St

**02.03.0003 Erneutes Ansetzen und Einrichten**
Erneutes Ansetzen und Einrichten zur Messung nach
Abbruch einer Sondierung durch Hindernis in der
Sondierachse. (Die Abrechnung der Son-diermeter bis zur
Abbruchteufe erfolgt über die Meterpositionen).
Menge: 1,000 St

**02.03.0004 Oberflächenbefestigung aufnehmen**
Oberflächenbefestigung aufnehmen und wieder
verschließen (Pflaster, Beton, Asphalt) bis 20 cm.
Fläche über 1,00 bis 2,00 m2.
Menge: 4,000 St

**02.03.0005 Oberflächenbefestigung aufnehmen**
Oberflächenbefestigung aufnehmen und wieder
verschließen (Pflaster, Beton, Asphalt) ab 20 bis 40 cm
Tiefe.
Fläche über 1,0 bis 2,0 m2
Menge: 4,000 St

**02.03.0006 Suchgraben herstellen Tiefe bis 1,25 m*nur Handschacht. Boden einb.u.v.*Abrechnung Abtrag**
StL-Nr. 22410891201100101
Suchgraben nach Unterlagen des AG einschließlich Handschachtung herstellen. Aushub zur Wiederverwendung
seitlich lagern. Beschreibung der Homogenbereiche nach
Unterlagen des AG.
Grabentiefe bis 1,25 m.
Nur Handschachtung.
Seitlich gelagerten Boden einbauen und verdichten.
Abrechnung nach Abtragsprofilen.
Menge: 2,000 m3
Zuordnung: 108

**02.03.0007 Suchgraben herstellen Tiefe >1,25-1,75m*nur Handschacht. Boden einb.u.v.*Abrechnung Abtrag**
StL-Nr. 22410891202100101
Suchgraben nach Unterlagen des AG einschließlich Handschachtung herstellen. Aushub zur Wiederverwendung
seitlich lagern. Beschreibung der Homogenbereiche nach
Unterlagen des AG.
Grabentiefe über 1,25 bis 1,75 m.
Nur Handschachtung.
Seitlich gelagerten Boden einbauen und verdichten.
Abrechnung nach Abtragsprofilen.
Menge: 2,000 m3
Zuordnung: 108

**02.03.0008 Elektr. Spitzendruck- und Reibungm.**
Elektrische Spitzendruck- und Reibungmessungen,
Meßwertauf-nehmer in der Sandenspitze integriert,
Reaktionskraft max. 20 to bzw. 145 kN in
hindernisfreien Böden, analoge und digitale
Regist-rierung der Meßwerte, Ermittlung des
Reibungsverhältnisses, Sondiertiefe bis Auslastung,
jedoch max. bis 15.00 m unter Ansatzpunkt.
Menge: 60,000 m

**02.03.0009 Einbau von Casingrohren**
Einbau von Casingrohren (Stützverrohrung) in
Weichschichten, wie Mudde bzw. Torf, zur Stabilisierung
des DS-Stranges.
Menge: 1,000 m

**02.03.0010 kontinuierliche Porenwasserdruckm.**
kontinuierliche Porenwasserdruckmessung mit der
Drucksonde beim Sondiervorgang.
Menge: 1,000 m

**02.03.0011 Dissipationstest**
Dissipationstest (teufenorientierte
Porenwasserdruckmessung) Aufzeichnen der Meßergebnisse
für den Zeitbereich von 0-20 Minu-ten, Liefern der
Ergebnisse.
Menge: 1,000 St

**02.03.0012 wie vor**
wie vor, jedoch für einen Zeitbereich je weitere 20
Minuten.
Menge: 1,000 St

**02.03.0013 Wartezeiten und Arbeitsunterbr.**
Wartezeiten und Arbeitsunterbrechungen, die nicht auf
dem Verschulden des AN beruhen, Kolonnenstunden für z.
B. Arbeiten, welche auf Anweisung des AG ausgeführt
werden und nicht in den vorgenannten Positionen
enthalten sind.
Menge: 1,000 h

#### Titel 02.04 Sonstiges

**02.04.0001 Verm. d. Punkte in Lage u. Höhe**
Vermessung der Bohrpunkte und Drucksondierungspunkte in
Lage und Höhe (Bezugssystem Lage: GKK, Höhe: DHHN92.
Dokumentation, Erstellung einer Unterlage und
Einarbeiten der Unterlage in den Prüfbericht.)
Menge: 1,000 Psch

**02.04.0003 Erstellung des Prüfberichts**
Erstellung des Prüfberichts im Rahmen von
Voruntersuchungen für Planungsleistungen; Textfassung,
tabellarische Zusammenstellung der Prüfergebnisse,
Auswertung, Anlage mit Probenahmeprotokollen,
Prüfzeugnissen, Fotodokumentation;
Prüfbericht 1-fach, mit Darstellung der
Probenahmestellen in einer Lageskizze, in Papierform
und digital zur Verfügung stellen.
Menge: 1,000 St

USt %: 19,00
